# Ausschreibung
Leistungsbeschreibung (GAEB 90, DA81)
Währung: EUR

## PRÜM Türen
Datum: 23.04.25

### 1 WDE-39

**1.00000001 PRÜM-Produktsortiment: Typ:____________________________ Oberfläche:________________________________ Abmessungen: b:________ h:_______ WS:________ Menge: Stückzahl: _____________________**
PRÜM-Produktsortiment: Typ:____________________________
Oberfläche:________________________________
Abmessungen: b:________ h:_______ WS:________
Menge: Stückzahl: _____________________

Klassifizierung
Klimaklasse: KL3 (Prüfklima c nach DIN EN 1121)
Wärmedämmung: U-Wert ca. 1,10 W/m²K (gültig für Türen
mit Klimaklasse 3)
PEFC: 85% PEFC ZERTIFIZIERT DINC-PEFC-COC-000620 (je
nach Oberfläche)
Hinweis:: NICHT geeignet beim Einsatz in Räumen mit
Außenklima (z.B. ungedämmtes Dach usw.)

PRÜM-Produktsortiment
BASIC: nicht möglich

Konstruktionsmerkmale Türblatt
Türblatt: WDE-39, Wärmeschutztür, U-Wert ca. 1,1W/m²K,
Kartonverpackt
Beanspruchungsgruppe: Klasse M (Klasse 2 nach DIN EN
1192)
Dicke: ca.43,0mm
Innenlage: Spezial PU-Dämmschaumplatte
Falz: stumpf
Kantenprofil:
    [ ] Stumpf EC
    [ ] Premiumkante PK2
Bodendichtung: absenkbare Bodendichtung
Schloss: Schloss mit PZ-Stanzung (8/55/72)
Bänder: 3-teiliges Anschraubband, vernickelt
Oberflächenart TB:
    [ ] CPL
    [ ] G-TEC®
    [ ] Lack
    [ ] Schichtstoff

Konstruktionsmerkmale Zarge
Zarge: Türfutter sturzhoch für 1-flügelige Türen
Verstellbereich Zierbekleidung: Wandstärke =100mm:
+15/-5mm / Wandstärke >100mm: +10/-10mm
Schließblech: Schließblech Standard für stumpfe Türen
Bandaufnahme: Aufnahmeelement mit Abdeckwinkel, 3D-
Verstellung
Kantenform:
    [ ] Rund RU (60/80mm)
    [ ] Eckig EC (50/55/60/80mm)
Oberflächenart Zarge:
    [ ] CPL
    [ ] G-TEC®
    [ ] Lack
    [ ] Schichtstoff

Herstellernachweis:
PRÜM-Türenwerk GmbH
Andreas-Stihl-Straße 1
D-54595 Weinsheim
Telefon: +49 6551 1470-01
info@tuer.de / www.tuer.de
Menge: 0,000 Stk.
