# Ausschreibung
Leistungsbeschreibung (GAEB 90, DA81)
Währung: EUR

## PRÜM Türen
Datum: 08.01.25

### 1 FS 30-2-LA (T30)

**1.00000001 PRÜM-Produktsortiment: Typ:____________________________ Oberfläche:________________________________ Abmessungen: b:________ h:_______ WS:________ Menge: Stückzahl: _____________________**
PRÜM-Produktsortiment: Typ:____________________________
Oberfläche:________________________________
Abmessungen: b:________ h:_______ WS:________
Menge: Stückzahl: _____________________

Klassifizierung
Feuerschutz: T30 nach DIN 4102-5 / AbZ Z-6.20-2095
Klimaklasse: KL2 (Prüfklima b nach DIN EN 1121)
(Aufbemusterung KL3 möglich)
PEFC: 85% PEFC ZERTIFIZIERT DINC-PEFC-COC-000620 (je
nach Oberfläche)
FSC®: FSC® MIX TUVDC-COC-100620 (massive Blockrahmen
und Kämpfer)

PRÜM-Produktsortiment
BASIC: nicht möglich

Konstruktionsmerkmale Türblatt
Türblatt: FS 30-2-LA, Feuerschutztür T30 nach DIN
4102-5, Kartonverpackt
Beanspruchungsgruppe: Klasse S (RAL MEB-S)
Dicke: ca.45,0mm
Innenlage: Spanplatte FPY
Falz: stumpf, mittig gefälzt, Standflügel mit
Dichtungsprofil
Kantenprofil:
    [ ] Stumpf EC
    [ ] Premiumkante PK2
Schloss: FS-Schloss mit PZ-Stanzung (9/65/72),
Standflügel mit Falztreibriegelschloss
Schließblech Standflügel: Standard- Schließblech
silber
Bänder: Anschraubband mit 160mm Bandlänge, matt
vernickelt
Drückergarnitur: nach DIN 18273, Kunststoff schwarz,
U-Form, lose beigelegt
Türschließer: nach DIN EN 1154 mit Gleitschiene und
mechanischer Schließfolgeregelung, lose beigelegt
Glas Türblatt:
    [ ] Brandschutzglas (ohne UV-Schutz)
    [ ] Brandschutzglas (UV-Schutz 1-seitig)
Oberflächenart TB:
    [ ] CPL
    [ ] Lack
    [ ] Schichtstoff
Oberfläche Türblatt:: ____________________
Türtyp:: ____________________
Abmessung:: _ _ _ _  x  _ _ _ _

Konstruktionsmerkmale Zarge
Zarge: Blockrahmen mit Oberlicht mit Kämpfer mit
Querstück für 2-flügelige Türen
Oberlicht: mit passenden Glashalteleisten, Höhe lt.
Zulassung: 200 - 1000
Glas Zarge:
    [ ] Brandschutzglas (ohne UV-Schutz)
    [ ] Brandschutzglas (UV-Schutz 1-seitig)
Schließblech: Flachschließblech für Obenverriegelung
Bandaufnahme: Aufnahmeelement für Objektbänder, 3D-
Verstellung
Kantenform: Rund RU
Oberflächenart Zarge:
    [ ] Massiv
    [ ] Weißlack
Oberfläche Zarge:: ____________________
Abmessung:: _ _ _ _  x  _ _ _ _  x  _ _ _ _

Herstellernachweis:
PRÜM-Türenwerk GmbH
Andreas-Stihl-Straße 1
D-54595 Weinsheim
Telefon: +49 6551 1470-01
info@tuer.de / www.tuer.de
Menge: 0,000 Stk.
