# Ausschreibung
Leistungsbeschreibung (GAEB 90, DA81)
Währung: EUR

## PRÜM Türen
Datum: 01.05.25

### 1 FR-LA

**1.00000001 PRÜM-Produktsortiment: Typ:____________________________ Oberfläche:________________________________ Abmessungen: b:________ h:_______ WS:________ Menge: Stückzahl: _____________________**
PRÜM-Produktsortiment: Typ:____________________________
Oberfläche:________________________________
Abmessungen: b:________ h:_______ WS:________
Menge: Stückzahl: _____________________

Klassifizierung
Feuchtraum: Feuchtraumtür laut Prüfbericht
Nr.16/03-A091-K1
Klimaklasse: KL1 (Prüfklima a nach DIN EN 1121)
(Aufbemusterung KL2, KL3 möglich)
PEFC: 85% PEFC ZERTIFIZIERT DINC-PEFC-COC-000620 (je
nach Oberfläche)

PRÜM-Produktsortiment
BASIC: nicht möglich

Konstruktionsmerkmale Türblatt
Türblatt: FR-LA, Feuchtraumtür, Kartonverpackt
Beanspruchungsgruppe: Klasse M (RAL MEB-M)
(Aufbemusterung Klasse S möglich (Typ SII))
Dicke: ca.39,5mm
Innenlage: Vollspanplatte VS
Falz: stumpf
Kantenprofil:
    [ ] Stumpf EC
    [ ] Premiumkante PK2
Schloss: Schloss mit PZ-Stanzung (8/55/72)
Bänder: Anschraubband mit 160mm Bandlänge, matt
vernickelt
Glas Türblatt: Sicherheitsglas ESG 4mm
Oberflächenart TB:
    [ ] CPL 0,8
    [ ] CPL Weißlack
    [ ] Schichtstoff
    [ ] Weißlack Exclusiv
    [ ] Linoleum (kein FSC/PEFC)

Konstruktionsmerkmale Zarge
Zarge: Türfutter sturzhoch für 1-flügelige Türen
Schließblech: Stanzung Stahlzarge
Bandaufnahme: Aufnahmeelement für Objektbänder, 3D-
Verstellung
Profil:
    [ ] Umfassungszarge
    [ ] Blockzarge
    [ ] Blockzarge 2-schalig
    [ ] Eckzarge
Oberflächenart Zarge: grundiert

Herstellernachweis:
PRÜM-Türenwerk GmbH
Andreas-Stihl-Straße 1
D-54595 Weinsheim
Telefon: +49 6551 1470-01
info@tuer.de / www.tuer.de
Menge: 0,000 Stk.
