# Ausschreibung
Leistungsbeschreibung (GAEB 90, DA81)
Währung: EUR

## PRÜM Türen
Datum: 11.01.25

### 1 FS 30-1 DF SK3 EH2 RD (Doppelfalz RC2)

**1.00000001 PRÜM-Produktsortiment: Typ:____________________________ Oberfläche:________________________________ Abmessungen: b:________ h:_______ WS:________ Menge: Stückzahl: _____________________**
PRÜM-Produktsortiment: Typ:____________________________
Oberfläche:________________________________
Abmessungen: b:________ h:_______ WS:________
Menge: Stückzahl: _____________________

Klassifizierung
Feuerschutz: T30 nach DIN 4102-5 / AbZ Z-6.20-2095
Rauchschutz: RS1 nach DIN 18095
Einbruchhemmung: RC2 nach DIN EN 1627, Angriffseite:
Falzseite
Schallschutz: Rw >= 42dB nach DIN 4109
Klimaklasse: KL2 (Prüfklima b nach DIN EN 1121)
(Aufbemusterung KL3 möglich)
Wärmedämmung: U-Wert ca. 1,60 W/m²K (gültig für Türen
mit Klimaklasse 3)
PEFC: 85% PEFC ZERTIFIZIERT DINC-PEFC-COC-000620 (je
nach Oberfläche)
FSC®: FSC® MIX TUVDC-COC-100620 (massive Blendrahmen)

PRÜM-Produktsortiment
BASIC: nicht möglich

Konstruktionsmerkmale Türblatt
Türblatt: FS 30-1 DF SK3 EH2 RD, Feuerschutztür T30
nach DIN 4102-5, Kartonverpackt
Beanspruchungsgruppe: Klasse E (RAL MEB-E)
Dicke: ca.68,0mm
Innenlage: Sandwicheinlage
Falz: Doppelfalz (3-seitig 13x25,5 + 13x25)
Kantenprofil:
    [ ] Eckig EC (Rahmenholz lackiert oder
Melaminkante)
    [ ] Premiumkante PK2
Bodendichtung: absenkbare Bodendichtung
Schloss: EH-Schloss mit PZ-Stanzung und Doppelstulp
(9/80/72), 4-fach verschraubt
Bänder: Anschraubband mit 160mm Bandlänge, matt
vernickelt
Drückergarnitur: Schutzbeschlag DIN 18273 + DIN 18257
(ES1) bzw. EN 1906 (SK2), Alu F1, lose beigelegt
Türschließer:
    [ ] Türschließer mit Scherengestänge
    [ ] Türschließer mit Gleitschiene
    [ ] Innentürschließer (ITS immer mit zweiter
Dichtungsebene im Zargenquerstück!)
Oberflächenart TB:
    [ ] CPL
    [ ] Lack
    [ ] Schichtstoff
Oberfläche Türblatt:: ____________________
Türtyp:: ____________________
Abmessung:: _ _ _ _  x  _ _ _ _

Konstruktionsmerkmale Zarge
Zarge: Blendrahmen sturzhoch für 1-flügelige Türen
Schließblech: Winkelschließblech, verstärkt, Edelstahl
Bandaufnahme: Aufnahmeelement für Objektbänder, 3D-
Verstellung
Hinweis Türschließer: Innentürschließer immer mit
zweiter Dichtungsebene im Zargenquerstück!
Kantenform: Rund RU
Oberflächenart Zarge:
    [ ] CPL
    [ ] Massiv
    [ ] Lack
Oberfläche Zarge:: ____________________
Abmessung:: _ _ _ _  x  _ _ _ _  x  _ _ _ _

Herstellernachweis:
PRÜM-Türenwerk GmbH
Andreas-Stihl-Straße 1
D-54595 Weinsheim
Telefon: +49 6551 1470-01
info@tuer.de / www.tuer.de
Menge: 0,000 Stk.
