# Ausschreibung
Leistungsbeschreibung (GAEB 90, DA81)
Währung: EUR

## PRÜM Türen
Datum: 29.04.25

### 1 SD-42-2-LA (SK3 Doppelfalz)

**1.00000001 PRÜM-Produktsortiment: Typ:____________________________ Oberfläche:________________________________ Abmessungen: b:________ h:_______ WS:________ Menge: Stückzahl: _____________________**
PRÜM-Produktsortiment: Typ:____________________________
Oberfläche:________________________________
Abmessungen: b:________ h:_______ WS:________
Menge: Stückzahl: _____________________

Klassifizierung
Schallschutz: Rw >= 42dB nach DIN 4109
Klimaklasse: KL2 (Prüfklima b nach DIN EN 1121)
(Aufbemusterung KL3 möglich)
PEFC: 85% PEFC ZERTIFIZIERT DINC-PEFC-COC-000620 (je
nach Oberfläche)
FSC®: FSC® MIX TUVDC-COC-100620 (massive Blockrahmen)

PRÜM-Produktsortiment
BASIC: nicht möglich

Konstruktionsmerkmale Türblatt
Türblatt: SD-42-2-LA, Schallschutztür SK3 nach DIN
4109, Kartonverpackt
Beanspruchungsgruppe: Klasse S (RAL MEB-S)
Dicke: ca.68,0mm
Innenlage: Sandwicheinlage
Falz: Doppelfalz (3-seitig 13x25,5 + 13x25,0), mittig
gefälzt, Standflügel mit Dichtungsprofil
Kantenprofil:
    [ ] Eckig EC (Rahmenholz lackiert oder
Melaminkante)
    [ ] Doppelfalz 2-flügelig nicht möglich mit
Premiumkante PK2
Bodendichtung: absenkbare Bodendichtung
Schloss: Schloss mit PZ-Stanzung (8/80/72)
Schließblech Standflügel:
    [ ] Standard- Schließblech Silber/Edelstahl +
Kantenriegel
    [ ] Kurzschließblech Edelstahl + Kantenriegel
Bänder: Anschraubband mit 160mm Bandlänge, matt
vernickelt
Glas Türblatt: Spezial- Isolierglasscheibe mit VSG-
Sicherheitsglas - 41,5mm
Oberflächenart TB:
    [ ] CPL
    [ ] G-TEC®
    [ ] Lack
    [ ] Schichtstoff

Konstruktionsmerkmale Zarge
Zarge: Blockrahmen sturzhoch für 1-flügelige Türen
Schließblech: Hülse für Obenverriegelung (bauseits
bohren)
Bandaufnahme: Aufnahmeelement für Objektbänder, 3D-
Verstellung
Kantenform: Rund RU
Oberflächenart Zarge:
    [ ] CPL
    [ ] G-TEC®
    [ ] Massiv
    [ ] Lack
    [ ] Linoleum (2 Sichtseiten, seitlich geölt -
kein FSC/PEFC)

Herstellernachweis:
PRÜM-Türenwerk GmbH
Andreas-Stihl-Straße 1
D-54595 Weinsheim
Telefon: +49 6551 1470-01
info@tuer.de / www.tuer.de
Menge: 0,000 Stk.
