# Ausschreibung
Leistungsbeschreibung (GAEB 90, DA81)
Währung: EUR

## PRÜM Türen
Datum: 08.01.25

### 1 FS 30-1 SK4 RD (Typ 13)

**1.00000001 PRÜM-Produktsortiment: Typ:____________________________ Oberfläche:________________________________ Abmessungen: b:________ h:_______ WS:________ Menge: Stückzahl: _____________________**
PRÜM-Produktsortiment: Typ:____________________________
Oberfläche:________________________________
Abmessungen: b:________ h:_______ WS:________
Menge: Stückzahl: _____________________

Klassifizierung
Feuerschutz: T30 nach DIN 4102-5 / AbZ Z-6.20-2049
Rauchschutz: RS1 nach DIN 18095
Schallschutz: Rw >= 47dB nach DIN 4109
Klimaklasse: KL2 (Prüfklima b nach DIN EN 1121)
(Aufbemusterung KL3 möglich (Prüfklima c))
PEFC: 85% PEFC ZERTIFIZIERT DINC-PEFC-COC-000620 (je
nach Oberfläche)

PRÜM-Produktsortiment
BASIC: nicht möglich

Konstruktionsmerkmale Türblatt
Türblatt: FS 30-1 SK4 RD, Feuerschutztür T30 nach DIN
4102-5, Kartonverpackt
Beanspruchungsgruppe: Klasse E (RAL MEB-E)
Dicke: roh und lackiert ca. 61,5mm / Schichtstoff ca.
63,0mm
Innenlage: Sandwicheinlage
Falz: stumpf mit Gegenfälzung
Kantenprofil: Eckig Stumpf GF (Rahmenholz lackiert oder
Melaminkante)
Bodendichtung: 2 Stk. absenkbare Bodendichtungen
Schloss: FS-Schloss mit PZ-Stanzung (9/80/72)
Bänder:
    [ ] Anschraubband mit 160mm Bandlänge, matt
vernickelt
    [ ] optional verdecktliegendes Bandsystem
Drückergarnitur: nach DIN 18273, Kunststoff schwarz,
U-Form, lose beigelegt
Türschließer:
    [ ] Türschließer mit Scherengestänge
    [ ] Türschließer mit Gleitschiene
    [ ] Innentürschließer (optional mit Freilauf)
Oberflächenart TB:
    [ ] Lack
    [ ] Schichtstoff (max. 1,2mm)
Oberfläche Türblatt:: ____________________
Türtyp:: ____________________
Abmessung:: _ _ _ _  x  _ _ _ _

Konstruktionsmerkmale Zarge
Zarge: Türfutter sturzhoch für 1-flügelige Türen
Verstellbereich Zierbekleidung: Wandstärke =100mm:
+15/-5mm / Wandstärke >100mm: +10/-10mm
Schließblech: Hauptschließblech Typ 209
Bandaufnahme: Aufnahmeelement für Objektbänder, 3D-
Verstellung
Kantenform: Eckig EC
Oberflächenart Zarge:
    [ ] Lack
    [ ] Schichtstoff
Oberfläche Zarge:: ____________________
Abmessung:: _ _ _ _  x  _ _ _ _  x  _ _ _ _

Herstellernachweis:
PRÜM-Türenwerk GmbH
Andreas-Stihl-Straße 1
D-54595 Weinsheim
Telefon: +49 6551 1470-01
info@tuer.de / www.tuer.de
Menge: 0,000 Stk.
