# Ausschreibung
Leistungsbeschreibung (GAEB 90, DA81)
Währung: EUR

## PRÜM Türen
Datum: 24.09.26

### 1 BL-P04

**1.00000001**
Klassifizierung
Klimaklasse:: KL1 (Prüfklima KKL-I nach RAL-GZ 426)
PEFC:: 85% PEFC ZERTIFIZIERT DINC-PEFC-COC-000620
FSC®:: FSC® MIX TUVDC-COC-100620 (massive Zargen)

Mögliche Funktionen
Klimaklasse KL:: KL1, KL2, KL3 (Prüfklima KKL-I,
KKL-II, KKL-III nach RAL-GZ 426)
Feuerschutz FS::
    [ ] Feuerschutz FS-30-1
    [ ] Feuerschutz FS-30-2
Rauchschutz RD::
    [ ] Rauchschutz RS1 (1-flügelig)
    [ ] Rauchschutz RS2 (2-flügelig)
Einbruchschutz EH::
    [ ] Einbruchschutz RC2
    [ ] Einbruchschutz RC3
Schallschutz SD::
    [ ] SK1 (Rw=32dB)
    [ ] SK2 (Rw=37dB)
    [ ] SK3 (Rw=42dB)
    [ ] SK4 (Rw=47dB)
Wärmeschutz WDE:: U-Wert 1,00 - 2,00 W/m²K
Strahlenschutz BLEI:: nicht möglich
Feuchtraum FR:: nicht möglich
Nassraum NR:: nicht möglich

Konstruktionsmerkmale Türblatt
Türblatt:: Innentür nach DIN 68706, einhängefertig nach
DIN 18101, Kartonverpackt
Beanspruchungsgruppe:: Klasse M
Design:: Programm: LIVESTYLE - BLACKLINE - BL1-P04 -
Piktogramm "Divers"
Beschreibung:: Türblatt "BLACKLINE-PIKTOGRAMM" mit
"V-Fuge" - Fuge schwarz
Türblattvarianten::
    [ ] Drehflügeltür
    [ ] Pendeltür
    [ ] Schiebe Slim
    [ ] Schiebe Klassik
TB-Maße gefälzt (bxh):: 610, 735, 860, 985  x  1985,
2110 (min.610x1860 / max.985x2110)
TB-Maße stumpf (bxh):: 584, 709, 834, 959  x  1972,
2097 (min.584x1847 / max.959x2097)
DTB-Maße gefälzt (bxh):: 1235, 1485, 1735, 1985  x
1985, 2110 (min.1235x1860 / max.1985x2110)
DTB-Maße stumpf (bxh):: 1209, 1459, 1709, 1959  x
1972, 2097 (min.1209x1847 / max.1972x2097)
Kürzbarkeit:: VS 50mm, RS 50mm, mit Bodendichtung 20mm
Dicke:: ca.39mm
Flächengewicht:: VS ca. 21,5 kg/m², RS ca. 16,0 kg/m²
Innenlage::
    [ ] Vollspanplatte VS
    [ ] Röhrenspanplatte RS
Rahmen:: MDF-Rahmen, unten 2-fach
Absperrung:: HDF- Platte 3,0mm (schwarz)
Falz::
    [ ] gefälzt
    [ ] stumpf
Anzahl Flügel::
    [ ] 1-flügelig
    [ ] 2-flügelig
Schloss:: Einsteckschloss BB, WZ, PZ (Stulp silber,
schwarz)
Bänder::
    [ ] 2-teilig, vernickelt, schwarz (gefälzt)
    [ ] V7888, vernickelt, schwarz (stumpf)
Kantenprofil::
    [ ] Rund RPKR
    [ ] Premiumkante PK2
    [ ] Stumpf EC
    [ ] Stumpf EC Premiumkante PK2
Oberflächenart TB:: G-TEC®
Oberfläche G-TEC®::
    [ ] G-TEC® Weiss Matt 9016
    [ ] G-TEC® Staubgrau Matt 7037
    [ ] G-TEC® LIVESIMPLE Matt CN08
    [ ] G-TEC® FEELJADE Matt CN05

Konstruktionsmerkmale Zarge
Zargenvarianten::
    [ ] Türfutter
    [ ] Blendrahmen
    [ ] Blockrahmen
    [ ] Stahlzarge
Schließblech::
    [ ] silber
    [ ] schwarz
Bandaufnahme:: Aufnahmeelement aus Metall mit
Klemmverbindung
Bandrahmenteil::
    [ ] vernickelt
    [ ] schwarz
Oberflächenart Zarge:: G-TEC

Herstellernachweis:
PRÜM-Türenwerk GmbH
Andreas-Stihl-Straße 1
D-54595 Weinsheim
Telefon: +49 6551 1470-01
info@tuer.de / www.tuer.de
Menge: 0,000 Stk.
