# Ausschreibung
Leistungsbeschreibung (GAEB 90, DA81)
Währung: EUR

## PRÜM Türen
Datum: 13.05.25

### 1 2-flügelig (Glas)

**1.00000001 Ganzglastür, 2-flügelig, für Beschläge vorgerichtet, Folienverpackt, Blendrahmen mit Oberlicht mit Kämpfer mit Querstück für 2-flügelige Türen**
Ganzglastür, 2-flügelig, für Beschläge vorgerichtet,
Folienverpackt, Blendrahmen mit Oberlicht mit Kämpfer
mit Querstück für 2-flügelige Türen

Klassifizierung
PEFC: 85% PEFC ZERTIFIZIERT DINC-PEFC-COC-000620 (je
nach Oberfläche)
FSC®: FSC® MIX TUVDC-COC-100620 (massive Blendrahmen
und Kämpfer)

Konstruktionsmerkmale Türblatt
Türblatt: Ganzglastür, 2-flügelig, für Beschläge
vorgerichtet, Folienverpackt
Dicke: 8mm
Falz: stumpf, mittig mit Fuge 4mm
Kantenprofil: Eckig, polierte Kante
Schloss:
    [ ] Ravenna (UV, BB, PZ, WC)
    [ ] Quadral (UV, BB, PZ, WC)
    [ ] Soft (UV, BB, PZ, WC)
Schließblech Standflügel: Gegenkasten passend zum
Schloss / unten Feststeller, oben Rollenschnäpper
Bänder: passende Bänder im Schlossset enthalten
Drückergarnitur: passender Türdrücker im Schlossset
enthalten
Oberflächenart TB: Glas

Konstruktionsmerkmale Zarge
Zarge: Blendrahmen mit Oberlicht mit Kämpfer mit
Querstück für 2-flügelige Türen
Oberlicht: mit passenden Glashalteleisten
Glas Zarge:
    [ ] ohne Glas
    [ ] Sicherheitsglas ESG 4mm
Schließblech: ohne Schließblech
Bandaufnahme: Klemmblock für Blend- und Blockrahmen
Bandrahmenteil: passende Rahmenteile im Schlossset
enthalten
Kantenform: Rund RU
Oberflächenart Zarge:
    [ ] CPL
    [ ] G-TEC®
    [ ] Massiv
    [ ] Weißlack

Herstellernachweis:
PRÜM-Türenwerk GmbH
Andreas-Stihl-Straße 1
D-54595 Weinsheim
Telefon: +49 6551 1470-01
info@tuer.de / www.tuer.de
Menge: 0,000 Stk.
