# Ausschreibung
Leistungsbeschreibung (GAEB 90, DA81)
Währung: EUR

## PRÜM Türen
Datum: 11.05.25

### 1 1-flügelig (Glas)

**1.00000001 Ganzglastür, 1-flügelig, für Beschläge vorgerichtet, Folienverpackt, Türfutter mit Oberblende mit Kämpfer ohne Querstück für 1-flügelige Türen**
Ganzglastür, 1-flügelig, für Beschläge vorgerichtet,
Folienverpackt, Türfutter mit Oberblende mit Kämpfer
ohne Querstück für 1-flügelige Türen

Klassifizierung
PEFC: 85% PEFC ZERTIFIZIERT DINC-PEFC-COC-000620 (je
nach Oberfläche)

Konstruktionsmerkmale Türblatt
Türblatt: Ganzglastür, 1-flügelig, für Beschläge
vorgerichtet, Folienverpackt
Dicke: 8mm
Falz: stumpf
Kantenprofil: Eckig, polierte Kante
Schloss:
    [ ] Ravenna (UV, BB, PZ, WC)
    [ ] Quadral (UV, BB, PZ, WC)
    [ ] Soft (UV, BB, PZ, WC)
Bänder: passende Bänder im Schlossset enthalten
Drückergarnitur: passender Türdrücker im Schlossset
enthalten
Oberblende: Glas mit Oberblendenhalter
Oberflächenart TB: Glas

Konstruktionsmerkmale Zarge
Zarge: Türfutter mit Oberblende mit Kämpfer ohne
Querstück für 1-flügelige Türen
Schließblech: Flachschließblech kurz
Bandaufnahme: Klemmblock für Blend- und Blockrahmen
Bandrahmenteil: passende Rahmenteile im Schlossset
enthalten
Kantenform: Rund RU
Oberflächenart Zarge:
    [ ] CPL
    [ ] G-TEC®
    [ ] Massiv
    [ ] Weißlack

Herstellernachweis:
PRÜM-Türenwerk GmbH
Andreas-Stihl-Straße 1
D-54595 Weinsheim
Telefon: +49 6551 1470-01
info@tuer.de / www.tuer.de
Menge: 0,000 Stk.
