# Ausschreibung
Leistungsbeschreibung (GAEB 90, DA81)
Währung: EUR

## PRÜM Türen
Datum: 12.03.25

### 1 32 FS-30-2 Blockrahmen

**1.00000001 PRÜM-Produktsortiment: Typ:____________________________ Oberfläche:________________________________ Abmessungen: b:________ h:_______ WS:________ Menge: Stückzahl: _____________________**
PRÜM-Produktsortiment: Typ:____________________________
Oberfläche:________________________________
Abmessungen: b:________ h:_______ WS:________
Menge: Stückzahl: _____________________

Bestellvorlage
Nummer:: Bestellvorlage Nr.32
Element:: Feuerschutz FS-30-2
Funktion:: Feuerschutz
Typ:: FS-30-2
Zarge:: Blockrahmen
Anzahl Flügel:: 2-flügelig
Fälzung:: gefälzt
Höhe:: sturzhoch, geschosshoch
Datum:: Stand: 2017-09-04

Herstellernachweis:
PRÜM-Türenwerk GmbH
Andreas-Stihl-Straße 1
D-54595 Weinsheim
Telefon: +49 6551 1470-01
info@tuer.de / www.tuer.de
Menge: 0,000 Stk.
