# Ausschreibung
Leistungsbeschreibung (GAEB 90, DA81)
Währung: EUR

## PRÜM Türen
Datum: 06.04.25

### 1 10-2 - Seite 2

**1.00000001 PRÜM-Produktsortiment: Typ:____________________________ Oberfläche:________________________________ Abmessungen: b:________ h:_______ WS:________ Menge: Stückzahl: _____________________**
PRÜM-Produktsortiment: Typ:____________________________
Oberfläche:________________________________
Abmessungen: b:________ h:_______ WS:________
Menge: Stückzahl: _____________________

Bestellvorlage
Nummer:: Bestellvorlage Nr.10-2
Element:: Schiebetür
Beschlag:: KLASSIK
Türblatt:: Holz / Glas
Zarge:: Türfutter
Anzahl Flügel:: 1-flügelig / 2-flügelig
Datum:: Stand: 2020-03-01

Herstellernachweis:
PRÜM-Türenwerk GmbH
Andreas-Stihl-Straße 1
D-54595 Weinsheim
Telefon: +49 6551 1470-01
info@tuer.de / www.tuer.de
Menge: 0,000 Stk.
