# Ausschreibung
Leistungsbeschreibung (GAEB 90, DA81)
Währung: EUR

## PRÜM Türen
Datum: 22.04.25

### 1 FS 30-2 RD (T30 RS SK1)

**1.00000001 PRÜM-Produktsortiment: Typ:____________________________ Oberfläche:________________________________ Abmessungen: b:________ h:_______ WS:________ Menge: Stückzahl: _____________________**
PRÜM-Produktsortiment: Typ:____________________________
Oberfläche:________________________________
Abmessungen: b:________ h:_______ WS:________
Menge: Stückzahl: _____________________

Klassifizierung
Feuerschutz: T30 nach DIN 4102-5 / AbZ Z-6.20-2095
Rauchschutz: RS1 nach DIN 18095
Schallschutz: Rw >= 32dB nach DIN 4109
Klimaklasse: KL2 (Prüfklima b nach DIN EN 1121)
(Aufbemusterung KL3 möglich)
PEFC: 85% PEFC ZERTIFIZIERT DINC-PEFC-COC-000620 (je
nach Oberfläche)
FSC®: FSC® MIX TUVDC-COC-100620 (massive Blendrahmen
und Kämpfer)

PRÜM-Produktsortiment
BASIC: nicht möglich

Konstruktionsmerkmale Türblatt
Türblatt: FS 30-1 RD, Feuerschutztür T30 nach DIN
4102-5, Kartonverpackt
Beanspruchungsgruppe: Klasse S (RAL MEB-S)
Dicke: ca.45,0mm
Innenlage: Spanplatte FPY
Falz: gefälzt (3-seitig 13x30,5), mittig gefälzt,
Standflügel mit Dichtungsprofil
Kantenprofil:
    [ ] Eckig EC
    [ ] Rund RU/RP/RPKR
    [ ] Premiumkante PK2
Bodendichtung: absenkbare Bodendichtung
Schloss: FS-Schloss mit PZ-Stanzung (9/65/72),
Standflügel mit Falztreibriegelschloss
Schließblech Standflügel: Standard- Schließblech
silber
Bänder:
    [ ] Anschraubband 160mm, matt vernickelt
    [ ] 3-teiliges Einbohrband mit verstärktem
Zapfen, vernickelt
Drückergarnitur: nach DIN 18273, Kunststoff schwarz,
U-Form, lose beigelegt
Türschließer: nach DIN EN 1154 mit Gleitschiene und
mechanischer Schließfolgeregelung, lose beigelegt
Oberflächenart TB:
    [ ] CPL
    [ ] G-TEC®
    [ ] Lack
    [ ] Schichtstoff
    [ ] Linoleum (kein FSC/PEFC)

Konstruktionsmerkmale Zarge
Zarge: Blendrahmen mit 1 Seitenteil für 2-flügelige
Türen
Windfang: WF1 mit passenden Glashalteleisten
Glas Zarge:
    [ ] Brandschutzglas (ohne UV-Schutz)
    [ ] Brandschutzglas (UV-Schutz 1-seitig)
Schließblech: Flachschließblech für Obenverriegelung
Bandaufnahme:
    [ ] Aufnahmeelement für Objektbänder, 3D-
Verstellung
    [ ] Aufnahmeelement für 3-teilige Bänder
Kantenform: Rund RU
Oberflächenart Zarge:
    [ ] CPL
    [ ] G-TEC®
    [ ] Massiv
    [ ] Lack
    [ ] Linoleum (2 Sichtseiten, seitlich geölt -
kein FSC/PEFC)

Herstellernachweis:
PRÜM-Türenwerk GmbH
Andreas-Stihl-Straße 1
D-54595 Weinsheim
Telefon: +49 6551 1470-01
info@tuer.de / www.tuer.de
Menge: 0,000 Stk.
