# Ausschreibung
Leistungsbeschreibung (GAEB 90, DA81)
Währung: EUR

## PRÜM Türen
Datum: 08.01.25

### 1 FS 30-1 (T30)

**1.00000001 PRÜM-Produktsortiment: Typ:____________________________ Oberfläche:________________________________ Abmessungen: b:________ h:_______ WS:________ Menge: Stückzahl: _____________________**
PRÜM-Produktsortiment: Typ:____________________________
Oberfläche:________________________________
Abmessungen: b:________ h:_______ WS:________
Menge: Stückzahl: _____________________

Klassifizierung
Feuerschutz: T30 nach DIN 4102-5 / AbZ Z-6.20-2095
Klimaklasse: KL2 (Prüfklima b nach DIN EN 1121)
(Aufbemusterung KL3 möglich)
Wärmedämmung: U-Wert ca. 2,20 W/m²K (gültig für Türen
mit Klimaklasse 3)
PEFC: 85% PEFC ZERTIFIZIERT DINC-PEFC-COC-000620 (je
nach Oberfläche)

PRÜM-Produktsortiment
BASIC: nicht möglich

Konstruktionsmerkmale Türblatt
Türblatt: FS 30-1, Feuerschutztür T30 nach DIN 4102-5,
Kartonverpackt
Beanspruchungsgruppe: Klasse S (RAL MEB-S)
Dicke: ca.45,0mm
Innenlage: Spanplatte FPY
Falz: stumpf
Kantenprofil:
    [ ] Stumpf EC
    [ ] Premiumkante PK2 (Oberblende 3-seitig PK2,
Unterkante Dünnkante)
Schloss: FS-Schloss mit PZ-Stanzung (9/65/72)
Bänder: Anschraubband mit 160mm Bandlänge, matt
vernickelt
Drückergarnitur: nach DIN 18273, Kunststoff schwarz,
U-Form, lose beigelegt
Türschließer:
    [ ] Türschließer mit Scherengestänge
    [ ] Türschließer mit Gleitschiene
Oberblende: Aufbau wie Türblatt, Sonderfalz, Höhe lt.
Zulassung: 200 - 1000
Oberflächenart TB:
    [ ] CPL
    [ ] Lack
    [ ] Schichtstoff
Oberfläche Türblatt:: ____________________
Türtyp:: ____________________
Abmessung:: _ _ _ _  x  _ _ _ _

Konstruktionsmerkmale Zarge
Zarge: Stahlzarge mit Oberblende ohne Kämpfer mit
Querstück für 1-flügelige Türen
Schließblech: Stanzung Stahlzarge
Bandaufnahme: Aufnahmeelement für Objektbänder, 3D-
Verstellung
Hinweis Türschließer: Innentürschließer immer mit
zweiter Dichtungsebene im Zargenquerstück!
Profil:
    [ ] Umfassungszarge
    [ ] Blockzarge
    [ ] Blockzarge 2-schalig
    [ ] Eckzarge
Oberflächenart Zarge: grundiert
Abmessung:: _ _ _ _  x  _ _ _ _  x  _ _ _ _

Herstellernachweis:
PRÜM-Türenwerk GmbH
Andreas-Stihl-Straße 1
D-54595 Weinsheim
Telefon: +49 6551 1470-01
info@tuer.de / www.tuer.de
Menge: 0,000 Stk.
