# Ausschreibung
Leistungsbeschreibung (GAEB 90, DA81)
Währung: EUR

## PRÜM Türen
Datum: 08.01.25

### 1 FS 30-1 RD (T30 RS SK1)

**1.00000001 PRÜM-Produktsortiment: Typ:____________________________ Oberfläche:________________________________ Abmessungen: b:________ h:_______ WS:________ Menge: Stückzahl: _____________________**
PRÜM-Produktsortiment: Typ:____________________________
Oberfläche:________________________________
Abmessungen: b:________ h:_______ WS:________
Menge: Stückzahl: _____________________

Klassifizierung
Feuerschutz: T30 nach DIN 4102-5 / AbZ Z-6.20-2095
Rauchschutz: RS1 nach DIN 18095
Schallschutz: Rw >= 32dB nach DIN 4109
Klimaklasse: KL2 (Prüfklima b nach DIN EN 1121)
(Aufbemusterung KL3 möglich)
Wärmedämmung: U-Wert ca. 2,20 W/m²K (gültig für Türen
mit Klimaklasse 3)
PEFC: 85% PEFC ZERTIFIZIERT DINC-PEFC-COC-000620 (je
nach Oberfläche)
FSC®: FSC® MIX TUVDC-COC-100620 (massive Kämpfer)

PRÜM-Produktsortiment
BASIC: nicht möglich

Konstruktionsmerkmale Türblatt
Türblatt: FS 30-1 RD, Feuerschutztür T30 nach DIN
4102-5, Kartonverpackt
Beanspruchungsgruppe: Klasse S (RAL MEB-S)
Dicke: ca.45,0mm
Innenlage: Spanplatte FPY
Falz: stumpf
Kantenprofil:
    [ ] Stumpf EC
    [ ] Premiumkante PK2
Bodendichtung: absenkbare Bodendichtung
Schloss: FS-Schloss mit PZ-Stanzung (9/65/72)
Bänder: Anschraubband mit 160mm Bandlänge, matt
vernickelt
Drückergarnitur: nach DIN 18273, Kunststoff schwarz,
U-Form, lose beigelegt
Türschließer:
    [ ] Türschließer mit Scherengestänge
    [ ] Türschließer mit Gleitschiene
    [ ] Innentürschließer (ITS immer mit zweiter
Dichtungsebene im Zargenquerstück!)
Oberflächenart TB:
    [ ] CPL
    [ ] Lack
    [ ] Schichtstoff
Oberfläche Türblatt:: ____________________
Türtyp:: ____________________
Abmessung:: _ _ _ _  x  _ _ _ _

Konstruktionsmerkmale Zarge
Zarge: Türfutter mit 1 Seitenteil und Oberlicht für
1-flügelige Türen
Windfang: WF3 mit passenden Glashalteleisten
Glas Zarge:
    [ ] Brandschutzglas (ohne UV-Schutz)
    [ ] Brandschutzglas (UV-Schutz 1-seitig)
Verstellbereich Zierbekleidung: Wandstärke =100mm:
+15/-5mm / Wandstärke >100mm: +10/-10mm
Schließblech: Flachschließblech aus Edelstahl
Bandaufnahme: Aufnahmeelement für Objektbänder,
verstärkt, 3D- Verstellung
Hinweis Türschließer: Innentürschließer immer mit
zweiter Dichtungsebene im Zargenquerstück!
Kantenform:
    [ ] Rund RU (60/80mm)
    [ ] Eckig EC (50/55/60/80mm)
Oberflächenart Zarge:
    [ ] CPL
    [ ] Lack
Oberfläche Zarge:: ____________________
Abmessung:: _ _ _ _  x  _ _ _ _  x  _ _ _ _

Herstellernachweis:
PRÜM-Türenwerk GmbH
Andreas-Stihl-Straße 1
D-54595 Weinsheim
Telefon: +49 6551 1470-01
info@tuer.de / www.tuer.de
Menge: 0,000 Stk.
