# Ausschreibung
Leistungsbeschreibung (GAEB 90, DA81)
Währung: EUR

## PRÜM Türen
Datum: 10.05.25

### 1 TB-RS-SII

**1.00000001 PRÜM-Produktsortiment: Typ:____________________________ Oberfläche:________________________________ Abmessungen: b:________ h:_______ WS:________ Menge: Stückzahl: _____________________**
PRÜM-Produktsortiment: Typ:____________________________
Oberfläche:________________________________
Abmessungen: b:________ h:_______ WS:________
Menge: Stückzahl: _____________________

Klassifizierung
Klimaklasse: KL2 (Prüfklima b nach DIN EN 1121)
(Aufbemusterung KL3 möglich)
PEFC: 85% PEFC ZERTIFIZIERT DINC-PEFC-COC-000620 (je
nach Oberfläche)
FSC®: FSC® MIX TUVDC-COC-100620 (massive Blendrahmen)

PRÜM-Produktsortiment
BASIC: nicht möglich

Konstruktionsmerkmale Türblatt
Türblatt: TB-RS-SII, Röhrenspantür mit
Beanspruchungsgruppe S, Kartonverpackt
Beanspruchungsgruppe: Klasse S (RAL MEB-S)
Dicke: ca.39,5mm
Innenlage: Röhrenspanplatte RS
Falz: stumpf
Kantenprofil:
    [ ] Stumpf EC
    [ ] Premiumkante PK2
Schloss: Schloss mit PZ-Stanzung (8/55/72)
Bänder: 3-teiliges Anschraubband, vernickelt
Oberflächenart TB:
    [ ] CPL
    [ ] Lack
    [ ] Schichtstoff
    [ ] Linoleum (kein FSC/PEFC)

Konstruktionsmerkmale Zarge
Zarge: Blendrahmen sturzhoch für 1-flügelige Türen
Schließblech: Schließblech Standard für stumpfe Türen
Bandaufnahme: Aufnahmeelement mit Abdeckwinkel, 3D-
Verstellung
Kantenform: Rund RU
Oberflächenart Zarge:
    [ ] Massiv
    [ ] Weißlack

Herstellernachweis:
PRÜM-Türenwerk GmbH
Andreas-Stihl-Straße 1
D-54595 Weinsheim
Telefon: +49 6551 1470-01
info@tuer.de / www.tuer.de
Menge: 0,000 Stk.
