# Ausschreibung
Leistungsbeschreibung (GAEB 90, DA81)
Währung: EUR

## PRÜM Türen
Datum: 07.06.25

### 1 BL1-NF

**1.00000001 Türblatt "BLACKLINE" mit "V-Fuge" - Fuge schwarz, Innentür nach DIN 68706, einhängefertig nach DIN 18101, Kartonverpackt, Türfutter**
Türblatt "BLACKLINE" mit "V-Fuge" - Fuge schwarz,
Innentür nach DIN 68706, einhängefertig nach DIN 18101,
Kartonverpackt, Türfutter

Klassifizierung
Klimaklasse: KL1 (Prüfklima a nach DIN EN 1121)
PEFC: 85% PEFC ZERTIFIZIERT DINC-PEFC-COC-000620
FSC: FSC® MIX TUVDC-COC-100620 (massive Zargen)

Konstruktionsmerkmale Türblatt
Türblatt: Innentür nach DIN 68706, einhängefertig nach
DIN 18101, Kartonverpackt
Beanspruchungsgruppe: Klasse M
Design: Programm: LIVESTYLE - BLACKLINE - BL1-NF
Beschreibung: Türblatt "BLACKLINE" mit "V-Fuge" - Fuge
schwarz
Dicke: ca.39mm
Innenlage:
    [ ] Vollspanplatte VS
    [ ] Röhrenspanplatte RS
Falz:
    [ ] gefälzt
    [ ] stumpf
Anzahl Flügel:
    [ ] 1-flügelig
    [ ] 2-flügelig
Schloss:
    [ ] BB-Schloss
    [ ] WC-Schloss
    [ ] PZ-Schloss
Bänder:
    [ ] 2-teilig, vernickelt (gefälzt)
    [ ] V7888, vernickelt (stumpf)
Kantenprofil:
    [ ] Rund RPKR
    [ ] Premiumkante PK2
    [ ] Stumpf EC
    [ ] Stumpf EC Premiumkante PK2
Oberflächenart TB: G-TEC®
Oberfläche G-TEC®:
    [ ] G-TEC® Weiss Matt 9016
    [ ] G-TEC® Staubgrau Matt 7037
    [ ] G-TEC® LIVESIMPLE Matt CN08
    [ ] G-TEC® FEELJADE Matt CN05

Konstruktionsmerkmale Zarge
Zargenvarianten:
    [ ] Türfutter
    [ ] Blendrahmen
    [ ] Blockrahmen
    [ ] Stahlzarge
Schließblech: silber
Bandaufnahme: Aufnahmeelement aus Metall mit
Klemmverbindung
Bandrahmenteil: vernickelt
Oberflächenart Zarge: G-TEC

Herstellernachweis:
PRÜM-Türenwerk GmbH
Andreas-Stihl-Straße 1
D-54595 Weinsheim
Telefon: +49 6551 1470-01
info@tuer.de / www.tuer.de
Menge: 0,000 Stk.
